# Grifería temporizada antivandálica

- Propiedad del archivo: CYPE INGENIEROS, S.A.
- Formato: FIEBDC-3/2002
- Divisa: EUR
- Costes indirectos: 3.00 %
- IVA: 21.00 %

## S Señalización y equipamiento

### SG Griferías

#### SGI Para inodoros

**SGI010** Ud Grifería temporizada antivandálica, instalación empotrada formada por fluxor para inodoro, antivandálico, de latón, serie 1000 M TC, modelo 95682 "PRESTO IBÉRICA" y elementos de conexión y una llave de paso.
Grifería temporizada antivandálica, instalación empotrada formada por fluxor para inodoro, antivandálico, de latón, serie 1000 M TC, modelo 95682 "PRESTO IBÉRICA", con tiempo de flujo de 7 segundos, caudal de 1,2 l/s, conexión macho para la entrada de agua de 3/4". Incluso elementos de conexión y una llave de paso. Totalmente instalada, conexionada, probada y en funcionamiento.
Incluye: Replanteo. Colocación del fluxor. Conexionado.
Criterio de medición de proyecto: Número de unidades previstas, según documentación gráfica de Proyecto.
Criterio de medición de obra: Se medirá el número de unidades realmente colocadas según especificaciones de Proyecto.

| Código | Ud | Descripción | Rendimiento | Precio | Importe |
|---|---|---|---|---|---|
| mt31gmp420p | Ud | Fluxor para inodoro, antivandálico, de latón, serie 1000 M TC, modelo 95682 "PRESTO IBÉRICA", con tiempo de flujo de 7 segundos, caudal de 1,2 l/s, conexión macho para la entrada de agua de 3/4"; incluso elementos de conexión y una llave de paso. (material) | 1.000 | 76.20 | 76.20 |
| mt31gmp500c | Ud | Tubo de descarga "PRESTO IBÉRICA", de 520x200 mm y 28 mm de diámetro. (material) | 1.000 | 26.60 | 26.60 |
| mt37www010 | Ud | Material auxiliar para instalaciones de fontanería. (material) | 1.000 | 1.40 | 1.40 |
| mo008 | h | Oficial 1ª fontanero. (mano de obra) | 0.566 | 19.42 | 10.99 |
| % | % | Costes directos complementarios | 2 % | 115.19 | 2.30 |
|  |  | Costes directos |  |  | 117.49 |
