# Grifería temporizada para inodoro

- Propiedad del archivo: CYPE INGENIEROS, S.A.
- Formato: FIEBDC-3/2002
- Divisa: EUR
- Costes indirectos: 3.00 %
- IVA: 21.00 %

## S Señalización y equipamiento

### SG Griferías

#### SGI Para inodoros

**SGI010** Ud Grifería temporizada para inodoro.
Grifería temporizada, instalación vista formada por fluxor para inodoro, de latón cromado, serie Arte-I 2D, modelo 15150 "PRESTO IBÉRICA", de doble descarga de 3/6 litros, caudal de 1,2 l/s, conexión macho para la entrada de agua de 3/4". Incluso elementos de conexión.
Incluye: Replanteo. Colocación. Conexionado. Comprobación de su correcto funcionamiento.
Criterio de medición de proyecto: Número de unidades previstas, según documentación gráfica de Proyecto.
Criterio de medición de obra: Se medirá el número de unidades realmente colocadas según especificaciones de Proyecto.

| Código | Ud | Descripción | Rendimiento | Precio | Importe |
|---|---|---|---|---|---|
| mt31gmp400oj | Ud | Fluxor para inodoro, de latón cromado, serie Arte-I 2D, modelo 15150 "PRESTO IBÉRICA", de doble descarga de 3/6 litros, caudal de 1,2 l/s, conexión macho para la entrada de agua de 3/4"; incluso elementos de conexión. (material) | 1.000 | 143.90 | 143.90 |
| mt31gmp500c | Ud | Tubo de descarga "PRESTO IBÉRICA", de 520x200 mm y 28 mm de diámetro. (material) | 1.000 | 26.60 | 26.60 |
| mt37www010 | Ud | Material auxiliar para instalaciones de fontanería. (material) | 1.000 | 1.40 | 1.40 |
| mo008 | h | Oficial 1ª fontanero. (mano de obra) | 0.500 | 22.74 | 11.37 |
| % | % | Costes directos complementarios | 2 % | 183.27 | 3.67 |
|  |  | Costes directos |  |  | 186.94 |
