# Grifería electrónica para inodoro, "PRESTO IBÉRICA"

- Propiedad del archivo: CYPE INGENIEROS, S.A.
- Formato: FIEBDC-3/2002
- Divisa: EUR
- Costes indirectos: 3.00 %
- IVA: 21.00 %

## S Señalización y equipamiento

### SG Griferías

#### SGI Para inodoros

**SGI030** Ud Grifería electrónica para inodoro, "PRESTO IBÉRICA".
Grifería electrónica Tecnología Touch "PRESTO IBÉRICA" formada por grifo electrónico con accionamiento de la descarga por sensor táctil, para inodoro, serie Touch, modelo Domo Touch I 79750 "PRESTO IBÉRICA", con led indicador de la temperatura seleccionada, con tiempo de flujo de 7 segundos, caudal de 1,2 l/s, fijación rápida, alimentación por pila de 6 V. Incluso elementos de conexión, pila de 6 V, electroválvula y una llave de paso.
Incluye: Replanteo. Colocación. Conexionado. Comprobación de su correcto funcionamiento.
Criterio de medición de proyecto: Número de unidades previstas, según documentación gráfica de Proyecto.
Criterio de medición de obra: Se medirá el número de unidades realmente colocadas según especificaciones de Proyecto.

| Código | Ud | Descripción | Rendimiento | Precio | Importe |
|---|---|---|---|---|---|
| mt31gtp030a | Ud | Grifo electrónico con accionamiento de la descarga por sensor táctil, para inodoro, serie Touch, modelo Domo Touch I 79750 "PRESTO IBÉRICA", con led indicador de la temperatura seleccionada, con tiempo de flujo de 7 segundos, caudal de 1,2 l/s, fijación rápida, alimentación por pila de 6 V; incluso elementos de conexión, pila de 6 V, electroválvula y una llave de paso. (material) | 1.000 | 303.20 | 303.20 |
| mt37www010 | Ud | Material auxiliar para instalaciones de fontanería. (material) | 1.000 | 1.40 | 1.40 |
| mo008 | h | Oficial 1ª fontanero. (mano de obra) | 0.500 | 22.74 | 11.37 |
| % | % | Costes directos complementarios | 2 % | 315.97 | 6.32 |
|  |  | Costes directos |  |  | 322.29 |
