# Grifería temporizada para urinario

- Propiedad del archivo: CYPE INGENIEROS, S.A.
- Formato: FIEBDC-3/2002
- Divisa: EUR
- Costes indirectos: 3.00 %
- IVA: 21.00 %

## S Señalización y equipamiento

### SG Griferías

#### SGU Para urinarios

**SGU010** Ud Grifería temporizada para urinario.
Grifería temporizada, instalación vista formada por fluxor mural para urinario, serie Presto XT-U Vertical, modelo 26700 "PRESTO IBÉRICA", con tiempo de flujo de 5 segundos, limitador de caudal a 14 l/min, acabado cromado, para colocación en superficie. Incluso elementos de conexión.
Incluye: Replanteo. Colocación. Conexionado. Comprobación de su correcto funcionamiento.
Criterio de medición de proyecto: Número de unidades previstas, según documentación gráfica de Proyecto.
Criterio de medición de obra: Se medirá el número de unidades realmente colocadas según especificaciones de Proyecto.

| Código | Ud | Descripción | Rendimiento | Precio | Importe |
|---|---|---|---|---|---|
| mt31gmp300Dv | Ud | Fluxor mural para urinario, serie Presto XT-U Vertical, modelo 26700 "PRESTO IBÉRICA", con tiempo de flujo de 5 segundos, limitador de caudal a 14 l/min, acabado cromado, para colocación en superficie; incluso elementos de conexión. (material) | 1.000 | 81.30 | 81.30 |
| mt37www010 | Ud | Material auxiliar para instalaciones de fontanería. (material) | 1.000 | 1.40 | 1.40 |
| mo008 | h | Oficial 1ª fontanero. (mano de obra) | 0.200 | 22.74 | 4.55 |
| % | % | Costes directos complementarios | 2 % | 87.25 | 1.75 |
|  |  | Costes directos |  |  | 89.00 |
