# Grifería temporizada para urinario

- Propiedad del archivo: CYPE INGENIEROS, S.A.
- Formato: FIEBDC-3/2002
- Divisa: EUR
- Costes indirectos: 3.00 %
- IVA: 21.00 %

## S Señalización y equipamiento

### SG Griferías

#### SGU Para urinarios

**SGU010** Ud Grifería temporizada para urinario.
Grifería temporizada antivandálica, instalación empotrada formada por grifo de paso recto mural para urinario, antivandálico, serie Presto Arte-UE, modelo 31800 "PRESTO IBÉRICA", con tiempo de flujo de 5 segundos. Incluso elementos de conexión.
Incluye: Replanteo. Colocación. Conexionado. Comprobación de su correcto funcionamiento.
Criterio de medición de proyecto: Número de unidades previstas, según documentación gráfica de Proyecto.
Criterio de medición de obra: Se medirá el número de unidades realmente colocadas según especificaciones de Proyecto.

| Código | Ud | Descripción | Rendimiento | Precio | Importe |
|---|---|---|---|---|---|
| mt31gmp320wb | Ud | Grifo de paso recto mural para urinario, antivandálico, serie Presto Arte-UE, modelo 31800 "PRESTO IBÉRICA", con tiempo de flujo de 5 segundos; incluso elementos de conexión. (material) | 1.000 | 78.10 | 78.10 |
| mt37www010 | Ud | Material auxiliar para instalaciones de fontanería. (material) | 1.000 | 1.40 | 1.40 |
| mo008 | h | Oficial 1ª fontanero. (mano de obra) | 0.500 | 22.74 | 11.37 |
| % | % | Costes directos complementarios | 2 % | 90.87 | 1.82 |
|  |  | Costes directos |  |  | 92.69 |
