# Pasamanos para minusválidos, rehabilitación y tercera edad, de acero cincado

- Propiedad del archivo: CYPE INGENIEROS, S.A.
- Formato: FIEBDC-3/2002
- Divisa: EUR
- Costes indirectos: 3.00 %
- IVA: 21.00 %

## S Señalización y equipamiento

### SP Aparatos sanitarios adaptados y ayudas técnicas

#### SPA Asientos, barras de apoyo y pasamanos

**SPA030** Ud Pasamanos para minusválidos, rehabilitación y tercera edad, de acero cincado.
Pasamanos para minusválidos, rehabilitación y tercera edad, Prestobar Basic "PRESTO EQUIP", formado por 1 tubo de 300 mm de longitud, 1 tubo de 400 mm de longitud, pieza de empalme de sección recta en T y 2 piezas de remate de sección curva, de acero cincado pintado con poliuretano, de 32 mm de diámetro. Incluso elementos de fijación.
Incluye: Colocación, nivelación y fijación de los elementos de soporte. Limpieza del elemento.
Criterio de medición de proyecto: Número de unidades previstas, según documentación gráfica de Proyecto.
Criterio de medición de obra: Se medirá el número de unidades realmente colocadas según especificaciones de Proyecto.

| Código | Ud | Descripción | Rendimiento | Precio | Importe |
|---|---|---|---|---|---|
| mt31abp160hb | Ud | Tubo recto, modelo Prestobar 94130 "PRESTO EQUIP", de acero cincado pintado con poliuretano, de 32 mm de diámetro y 300 mm de longitud. (material) | 1.000 | 19.70 | 19.70 |
| mt31abp160ic | Ud | Tubo recto, modelo Prestobar 94140 "PRESTO EQUIP", de acero cincado pintado con poliuretano, de 32 mm de diámetro y 400 mm de longitud. (material) | 1.000 | 23.10 | 23.10 |
| mt31abp161fd | Ud | Pieza de empalme de sección recta en T, modelo Prestobar 94101 "PRESTO EQUIP", de acero cincado pintado con poliuretano, de 32 mm de diámetro. (material) | 1.000 | 41.30 | 41.30 |
| mt31abp161eb | Ud | Pieza de remate de sección curva, modelo Prestobar 94104 "PRESTO EQUIP", de acero cincado pintado con poliuretano, de 32 mm de diámetro. (material) | 2.000 | 45.90 | 91.80 |
| mo107 | h | Ayudante fontanero. (mano de obra) | 0.200 | 20.98 | 4.20 |
| % | % | Costes directos complementarios | 2 % | 180.10 | 3.60 |
|  |  | Costes directos |  |  | 183.70 |
