# Grifería temporizada para inodoro

- Propiedad del archivo: CYPE Ingenieros S.A.
- Formato: FIEBDC-3/2016
- Programa: Generador de precios de la construcción. CYPE Ingenieros, S.A.
- Fecha: 03/07/2024
- Divisa: EUR
- Costes indirectos: 3 %
- IVA: 21 %

## S Señalización y equipamiento

### SG Griferías

#### SGI Para inodoros

**SGI010** Ud Grifería temporizada para inodoro.
Grifería temporizada, instalación vista formada por fluxor para inodoro, de latón cromado, serie 1000 M, modelo 14900 "PRESTO IBÉRICA", con tiempo de flujo de 7 segundos, caudal de 1,5 l/s, conexión macho para la entrada de agua de 3/4". Incluso elementos de conexión y una llave de paso.
Incluye: Replanteo. Colocación. Conexionado. Comprobación de su correcto funcionamiento.
Criterio de medición de proyecto: Número de unidades previstas, según documentación gráfica de Proyecto.
Criterio de medición de obra: Se medirá el número de unidades realmente colocadas según especificaciones de Proyecto.

| Código | Ud | Descripción | Rendimiento | Precio | Importe |
|---|---|---|---|---|---|
| mt31gmp400le | Ud | Fluxor para inodoro, de latón cromado, serie 1000 M, modelo 14900 "PRESTO IBÉRICA", con tiempo de flujo de 7 segundos, caudal de 1,5 l/s, conexión macho para la entrada de agua de 3/4"; incluso elementos de conexión y una llave de paso. (material) | 1 | 82 | 82.000 |
| mt31gmp500c | Ud | Tubo de descarga "PRESTO IBÉRICA", de 520x200 mm y 28 mm de diámetro. (material) | 1 | 26.6 | 26.600 |
| mt37www010 | Ud | Material auxiliar para instalaciones de fontanería. (material) | 1 | 1.4 | 1.400 |
| mo008 | h | Oficial 1ª fontanero. (mano de obra) | 0.5 | 22.74 | 11.370 |
| % | % | Costes directos complementarios | 2 % | 121.370 | 2.427 |
|  |  | Costes directos |  |  | 123.797 |
