# Lavaojos de emergencia

- Propiedad del archivo: CYPE Ingenieros S.A.
- Formato: FIEBDC-3/2016
- Programa: Generador de precios de la construcción. CYPE Ingenieros, S.A.
- Fecha: 22/10/2024
- Divisa: EUR
- Costes indirectos: 3 %
- IVA: 21 %

## S Señalización y equipamiento

### SM Baños

#### SMJ Lavaojos y duchas de emergencia

**SMJ010** Ud Lavaojos de emergencia.
Lavaojos de emergencia, de repisa, modelo Repisa 85760 "PRESTO EQUIP", para instalación con tubería empotrada, con estructura de tubo de latón pintado con poliéster, con válvula de paso de accionamiento por palanca lateral, capuchones guardapolvo, conexión de latón de 1/2" de diámetro para el suministro, presión mínima de suministro 1,5 bar, presión máxima 5 bar, caudal de agua 26 litros/minuto. Incluso conexión a la red de agua fría existente y fijación al soporte. Totalmente instalado, conexionado, probado y en funcionamiento.
Incluye: Replanteo y trazado en el paramento soporte de la situación del aparato. Colocación, nivelación y fijación de los elementos de soporte. Nivelación, aplomado y colocación del aparato. Conexión a la red de agua fría y a la red de evacuación.
Criterio de medición de proyecto: Número de unidades previstas, según documentación gráfica de Proyecto.
Criterio de medición de obra: Se medirá el número de unidades realmente colocadas según especificaciones de Proyecto.

| Código | Ud | Descripción | Rendimiento | Precio | Importe |
|---|---|---|---|---|---|
| mt30emp030pa | Ud | Lavaojos de emergencia, de repisa, modelo Repisa 85760 "PRESTO EQUIP", para instalación con tubería empotrada, con estructura de tubo de latón pintado con poliéster, con válvula de paso de accionamiento por palanca lateral, capuchones guardapolvo, conexión de latón de 1/2" de diámetro para el suministro, presión mínima de suministro 1,5 bar, presión máxima 5 bar, caudal de agua 26 litros/minuto. (material) | 1 | 950 | 950.000 |
| mt37sve010b | Ud | Válvula de esfera de latón niquelado para roscar de 1/2". (material) | 1 | 4.95 | 4.950 |
| mt30www010 | Ud | Material auxiliar para instalación de aparato sanitario. (material) | 1 | 1.7 | 1.700 |
| mo107 | h | Ayudante fontanero. (mano de obra) | 0.1 | 20.98 | 2.098 |
| % | % | Costes directos complementarios | 2 % | 958.748 | 19.175 |
|  |  | Costes directos |  |  | 977.923 |

## Recursos

**mt30emp030pa** Ud Lavaojos de emergencia
Datos técnicos: Coste energético 346.141 MJ; Emisión de CO2 24.259 kg
Residuos:
- embalaje: re150101 Envases de papel y cartón. (componente de residuo); rendimiento 1.267 kg; Código LER 15 01 01; Masa del elemento 1 kg; Volumen 0.001333 m3

**mt37sve010b** Ud Válvula de esfera de latón niquelado para roscar de 1/2"
Datos técnicos: Coste energético 509.569 MJ; Emisión de CO2 34.281 kg
Residuos:
- embalaje: re150101 Envases de papel y cartón; rendimiento 0.072 kg
