# Asiento para personas con discapacidad, rehabilitación y tercera edad

- Propiedad del archivo: CYPE Ingenieros S.A.
- Formato: FIEBDC-3/2016
- Programa: Generador de precios de la construcción. CYPE Ingenieros, S.A.
- Fecha: 23/05/2025
- Divisa: EUR
- Costes indirectos: 3 %
- IVA: 21 %

## S Señalización y equipamiento

### SP Aparatos sanitarios adaptados y ayudas técnicas

#### SPA Asientos, barras de apoyo y pasamanos

**SPA010** Ud Asiento para personas con discapacidad, rehabilitación y tercera edad.
Asiento para personas con discapacidad, rehabilitación y tercera edad, colocado en pared, abatible, modelo Prestobar 89210 "PRESTO EQUIP", de aluminio y nylon, de dimensiones totales 480x450 mm. Incluso elementos de fijación.
Incluye: Replanteo y trazado en el paramento de la situación del asiento. Colocación, nivelación y fijación de los elementos de soporte. Limpieza del elemento.
Criterio de medición de proyecto: Número de unidades previstas, según documentación gráfica de Proyecto.
Criterio de medición de obra: Se medirá el número de unidades realmente colocadas según especificaciones de Proyecto.

| Código | Ud | Descripción | Rendimiento | Precio | Importe |
|---|---|---|---|---|---|
| mt31abp140eb | Ud | Asiento para personas con discapacidad, rehabilitación y tercera edad, colocado en pared, abatible, modelo Prestobar 89210 "PRESTO EQUIP", de aluminio y nylon, de dimensiones totales 480x450 mm, incluso fijaciones de acero inoxidable. (material) | 1 | 407.9 | 407.900 |
| mo107 | h | Ayudante fontanero. (mano de obra) | 0.3 | 21.9 | 6.570 |
| % | % | Costes directos complementarios | 2 % | 414.470 | 8.289 |
|  |  | Costes directos |  |  | 422.759 |
