# Pasamanos para minusválidos, rehabilitación y tercera edad, de acero cincado

- Propiedad del archivo: CYPE Ingenieros S.A.
- Formato: FIEBDC-3/2016
- Programa: Generador de precios de la construcción. CYPE Ingenieros, S.A.
- Fecha: 03/07/2024
- Divisa: EUR
- Costes indirectos: 3 %
- IVA: 21 %

## S Señalización y equipamiento

### SP Aparatos sanitarios adaptados y ayudas técnicas

#### SPA Asientos, barras de apoyo y pasamanos

**SPA030** Ud Pasamanos para minusválidos, rehabilitación y tercera edad, de acero cincado.
Pasamanos para minusválidos, rehabilitación y tercera edad, Prestobar Basic "PRESTO EQUIP", formado por 1 tubo de 300 mm de longitud, 1 tubo de 400 mm de longitud, pieza de empalme de sección recta en T y 2 piezas de remate de sección curva, de acero cincado pintado con poliuretano, de 32 mm de diámetro. Incluso elementos de fijación.
Incluye: Colocación, nivelación y fijación de los elementos de soporte. Limpieza del elemento.
Criterio de medición de proyecto: Número de unidades previstas, según documentación gráfica de Proyecto.
Criterio de medición de obra: Se medirá el número de unidades realmente colocadas según especificaciones de Proyecto.

| Código | Ud | Descripción | Rendimiento | Precio | Importe |
|---|---|---|---|---|---|
| mt31abp160hb | Ud | Tubo recto, modelo Prestobar 94130 "PRESTO EQUIP", de acero cincado pintado con poliuretano, de 32 mm de diámetro y 300 mm de longitud. (material) | 1 | 19.7 | 19.700 |
| mt31abp160ic | Ud | Tubo recto, modelo Prestobar 94140 "PRESTO EQUIP", de acero cincado pintado con poliuretano, de 32 mm de diámetro y 400 mm de longitud. (material) | 1 | 23.1 | 23.100 |
| mt31abp161fd | Ud | Pieza de empalme de sección recta en T, modelo Prestobar 94101 "PRESTO EQUIP", de acero cincado pintado con poliuretano, de 32 mm de diámetro. (material) | 1 | 41.3 | 41.300 |
| mt31abp161eb | Ud | Pieza de remate de sección curva, modelo Prestobar 94104 "PRESTO EQUIP", de acero cincado pintado con poliuretano, de 32 mm de diámetro. (material) | 2 | 45.9 | 91.800 |
| mo107 | h | Ayudante fontanero. (mano de obra) | 0.2 | 20.98 | 4.196 |
| % | % | Costes directos complementarios | 2 % | 180.096 | 3.602 |
|  |  | Costes directos |  |  | 183.698 |
