# Válvula mezcladora termostática

- Propiedad del archivo: CYPE INGENIEROS, S.A.
- Formato: FIEBDC-3/2002
- Divisa: EUR
- Costes indirectos: 3.00 %
- IVA: 21.00 %

## I Instalaciones

### IF Fontanería

#### IFW Elementos

**IFW085** Ud Válvula mezcladora termostática.
Válvula mezcladora termostática para regulación del caudal y la temperatura, de latón acabado cromado, modelo Presto Rada 215 T3 C (95150) "PRESTO IBÉRICA", caudal medio de 40 l/min a 3 bar de presión, presión máxima de trabajo de 6 bar, con mando de regulación del caudal y mando de regulación de la temperatura entre 30°C y 50°C, posibilidad de cambiar la orientación de las entradas y de la salida, entradas con codo y salida roscadas macho de 1/2" de diámetro, filtros y válvulas antirretorno, con instalación en superficie.
Incluye: Replanteo. Colocación. Conexionado y comprobación de su correcto funcionamiento.
Criterio de medición de proyecto: Número de unidades previstas, según documentación gráfica de Proyecto.
Criterio de medición de obra: Se medirá el número de unidades realmente ejecutadas según especificaciones de Proyecto.

| Código | Ud | Descripción | Rendimiento | Precio | Importe |
|---|---|---|---|---|---|
| mt37avp040gc | Ud | Válvula mezcladora termostática para regulación del caudal y la temperatura, de latón acabado cromado, modelo Presto Rada 215 T3 C (95150) "PRESTO IBÉRICA", caudal medio de 40 l/min a 3 bar de presión, presión máxima de trabajo de 6 bar, con mando de regulación del caudal y mando de regulación de la temperatura entre 30°C y 50°C, posibilidad de cambiar la orientación de las entradas y de la salida, entradas con codo y salida roscadas macho de 1/2" de diámetro, filtros y válvulas antirretorno, para instalar en superficie. (material) | 1.000 | 893.50 | 893.50 |
| mt37www010 | Ud | Material auxiliar para instalaciones de fontanería. (material) | 1.000 | 1.40 | 1.40 |
| mo008 | h | Oficial 1ª fontanero. (mano de obra) | 0.215 | 22.74 | 4.89 |
| mo107 | h | Ayudante fontanero. (mano de obra) | 0.215 | 20.98 | 4.51 |
| % | % | Costes directos complementarios | 2 % | 904.30 | 18.09 |
|  |  | Costes directos |  |  | 922.39 |
