# Válvula mezcladora termostática

- Propiedad del archivo: CYPE Ingenieros S.A.
- Formato: FIEBDC-3/2016
- Programa: Generador de precios de la construcción. CYPE Ingenieros, S.A.
- Fecha: 03/10/2024
- Divisa: EUR
- Costes indirectos: 3 %
- IVA: 21 %

## I Instalaciones

### IF Fontanería

#### IFW Elementos

**IFW085** Ud Válvula mezcladora termostática.
Válvula mezcladora termostática para regulación de la temperatura, modelo Presto Rada 566 (85520) "PRESTO IBÉRICA", caudal medio de 485 l/min a 3 bar de presión, presión máxima de trabajo de 8,4 bar, con maneta de regulación de la temperatura, entradas y salida roscadas hembra de 1 1/2" de diámetro, con instalación en superficie.
Incluye: Replanteo. Colocación. Conexionado y comprobación de su correcto funcionamiento.
Criterio de medición de proyecto: Número de unidades previstas, según documentación gráfica de Proyecto.
Criterio de medición de obra: Se medirá el número de unidades realmente ejecutadas según especificaciones de Proyecto.

| Código | Ud | Descripción | Rendimiento | Precio | Importe |
|---|---|---|---|---|---|
| mt37avp030lf | Ud | Válvula mezcladora termostática para regulación de la temperatura, modelo Presto Rada 566 (85520) "PRESTO IBÉRICA", caudal medio de 485 l/min a 3 bar de presión, presión máxima de trabajo de 8,4 bar, con maneta de regulación de la temperatura, entradas y salida roscadas hembra de 1 1/2" de diámetro, para instalar en superficie. (material) | 1 | 1948.7 | 1948.700 |
| mt37www010 | Ud | Material auxiliar para instalaciones de fontanería. (material) | 1 | 1.4 | 1.400 |
| mo008 | h | Oficial 1ª fontanero. (mano de obra) | 0.215 | 22.74 | 4.889 |
| mo107 | h | Ayudante fontanero. (mano de obra) | 0.215 | 20.98 | 4.511 |
| % | % | Costes directos complementarios | 2 % | 1959.500 | 39.190 |
|  |  | Costes directos |  |  | 1998.690 |
